# Umbau FFW Zepernick: Los 16: Zementestricharbeiten
Angebotsaufforderung (GAEB DA XML 3.2, DA83)
Projekt: 21-01...
Währung: EUR
Vergabeart: Öffentliche Ausschreibung
Eröffnung: 24.03.2026 14:00:00
Ende der Zuschlagsfrist: 24.04.2026
Abgabeort: Gemeinde Panketal; Schönower Straße 105; 16431 Panketal
Ausführungsbeginn: 07.09.2026
Ausführungsende: 24.09.2026
Erstellt mit: GXML Toolbox V3.3 R20210630, ORCA AVA 24.1.3 - Professional Edition 24.01.03, 25.02.2026

## Allgemeine Vorbemerkungen zum Bauvorhaben
Allgemeine Vorbemerkungen zum Bauvorhaben

1. Vertragsbestandteile

Bestandteil des Vertrages werden:
1.1 Die Leistungsbeschreibung mit den allgemeinen
  Vertragsbedingungen
1.2 Die allgemeinen Vertragsbedingungen für die
  Ausführung von Bauleistungen VOB/B neueste
  Fassung
1.3  Die allgemeinen technischen Vorschriften
  Bauleistungen (VOB/C)  neueste Ausgabe
1.4 Die Bauzeichnungen und statischen Berechnungen
1.5 Die Besonderen Vertragsbedingungen gem. EVM(B) BVB
1.6 Die Zusätzlichen Vertragsbedingungen gem. EVM(B)
  ZVB/E
1.7 Die Bewerbungsbedingungen gem. EVM(B) BwB/E

2. Ergänzungen Andienung

Alle Ergänzungen und Änderungen des geschlossenen Vertrages bedürfen der Schriftform sowie der gegenseitigen Bestätigung durch die rechtsgültige Unterschrift beider Parteien.

3. Wirksamkeit der Bestimmungen

Sollten einzelne Bestimmungen des Vertrages unwirksam werden, bleiben die übrigen Bestimmungen verbindlich.

4. Preise

Alle Preise sind Festpreise. Sie enthalten alle Materiallieferungen,  Vorhaltungen und Einbau einschließlich der notwendigen
Hilfsmittel und Kleinteile, soweit nichts anderes  vereinbart ist.

5. Leistungen

Der Auftragnehmer (AN) verpflichtet sich dem Auftraggeber (AG) bei der Angebotsabgabe solche Leistungen anzuzeigen, die zur Leistungserstellung notwendig sind, jedoch nicht in der Ausschreibung erfasst wurden.

6. Zusatzleistungen

Ergeben sich Zusatzleistungen, die nicht im Vertrag enthalten sind, hat der AN vor Ausführung schriftlich darauf hinzuweisen und gleichzeitig ein Angebot für diese Leistungen zu unterbreiten. Erst nach Bestätigung durch den AG werden die Zusatzleistungen Vertragsbestandteil.
Die eventuelle Bestätigung durch den AG hat jedoch so kurzfristig zu erfolgen, dass der Bauablauf nicht behindert wird.

7. Bereitstellung von Baustoffen durch den AG, Mengenänderungen

Der AG behält sich vor, einzelne Baustoffe selbst zu stellen. Zusätzliche Kosten für den entgangenen Gewinn entstehen ihm dadurch
nicht.

8. Ausführungstermine und Fristen

8.1 Beginn der Arbeiten spätestens 5 Werktage nach
  Auftragserteilung, sofern nicht durch den AG bzw.
  der Bauüberwachung eine längere Frist bestätigt wird.
8.2 Fertigstellung der Arbeiten gemäß auszuhandelndem
  Bauablaufplan, der spätestens zum Baubeginn
  vorzulegen ist, bzw. entsprechend Terminvorgaben
  der Leistungsbeschreibung.
8.3 Für die Ausführung der Arbeiten wird vom AN ein
  Zeitaufwand von:.......Werktagen in Ansatz gebracht.

 9. Beachtung der anerkannten Regeln der Technik und Vorschriften

Mit dem im Leistungsverzeichnis enthaltenen Angaben über Bauart, Bauteil, Baustoff und Abmessungen gelten auch der Herstellungsvorgang und Ablauf bis zur fertigen Leistung unter Zugrundelegen der anerkannten Regeln der Technik und der gesetzlichen und behördlichen Vorschriften und Normen als beschrieben.
Im Besonderen wird darauf hingewiesen, dass die Bestimmungen zur Einhaltung von Toleranzen einzuhalten sind, insofern nicht andere in der Leistungsbeschreibung geforderten Toleranzwerte vorgegeben sind.

10. Besichtigung des Bauortes

Der Bieter verpflichtet sich vor Abgabe des Angebotes sich vom Zustand der Baustelle/ des Bauortes zu überzeugen, um festzustellen, ob die Erbringung der Leistung erforderlichen Positionen der Ausschreibung den gesamten Leistungsumfang erfassen, Ergänzungen bzw. Veränderungen erforderlich sind und seine Leistungen ohne Gefahr des nachträglichen Auftretens von Schäden und Mängeln erbringen kann. Zeichnungen können eingesehen werden. Einwände und Anregungen werden vom AN gesondert schriftlich geltend gemacht.

11. Medien- und Versorgungsleitungen

Der AN hat sich vor der Ausführung der Leistungen über die Lage von Leitungen, Kabeln usw. im Bereich der Baustelle und der in Mitleidenschaft gezogenen Flächen zu unterrichten und seine Arbeiten auf die Unversehrtheit der Versorgungsführungen abzustimmen.

12. Abnahme

Die Abnahme erfolgt nach Fertigstellung der Gesamtleistung.
In sich geschlossene Teilleistungen können bei besonderen Einwirkungen abgenommen werden. Das Beantragen und die Durchführung der Abnahmen durch Prüfingenieure sind Angelegenheit des AN. Er hat dies rechtzeitig zu beantragen und dem AG bzw. dessen Vertretung über diese Termine rechtzeitig Mitteilung zu machen.

13. Abrechnung

Die Abrechnung erfolgt nach der VOB/C neueste Fassung. Es sind prüfungsfähige Unterlagen einschließlich der erforderlichen Massenaufstellungen in dreifacher Form einzureichen. Es wird darauf hingewiesen, dass Aufmaße und Massenaufstellungen von etwaigen
Sub- bzw. Nachauftragnehmern nur nach vorheriger  Prüfung durch den beauftragten AN entgegen genommen werden. Die Nachvollziehbarkeit der Aufmaße und Massenaufstellungen muss eindeutig gegeben sein.
Es sind Hilfsangaben zur Orientierung in den Aufmaßen
bzw. Massenaufstellungen zur Nachvollziehbarkeit zu machen (z. B. abgewickelte Flächen umlaufend beginnend von rechts oder links usw.).

14. Örtliches Aufmaß

Der AG behält sich vor, die Mengenermittlung für die Abrechnung der Leistungsbeschreibung, durch ein örtliches Aufmaß mit dem AN  zu prüfen. Der AN hat ebenfalls die Möglichkeit die Mengenermittlung vor der Rechnungslegung durch ein örtliches Aufmaß mit dem AG bzw. dessen Bauüberwachung abzustimmen.
Der Termin für das gemeinsame Aufmaß ist dem AG frühzeitig bekannt zu geben und mit ihm abzustimmen.

15. Schutt- und Abfallbeseitigung

Anfallender Schutt und Baustoffreste einschl. Verpackungsmaterialien und Transportmittel (z.B. Paletten) sind Eigentum des AN, sie sind nachhaltig und ohne gesonderte Aufforderung durch den AG bzw. dessen Vertreter fortlaufend zu beseitigen. Eine gesonderte Vergütung erfolgt hierfür nicht. Sollte der AN seiner Verpflichtung zur Schutt- und Abfallbeseitigung nicht nachkommen, erfolgt die Beseitigung durch Veranlassung des AG zu Lasten des verursachenden AN. Zusätzlich entstehende Kosten  gehen zu Lasten des AN.
Eine Beeinträchtigung der Nachbargrundstücke, insbesondere des Grundstücks der Kirchengemeinde (Friedhof) ist unbedingt zu vermeiden
Widerrechtilcher Schutt und Abfälle im Bauwerk und im Baufeld werden dokumentiert und nach fruchtlosem Ablauf  zur Beseitigung von 3 Werktagen auf Kosten des Verursachers beseitigt.
Auftragnehmer, die die Baustelle verunreinigen werden die Kosten der Reinigung tragen.
Das Objekt befindet sich im Trinkwasserschutzgebiet IIIA. Auflagen aus der Schutzgebiets VO sind zwingend einzuhalten und zu beachten.

16. Baustelleneinrichtung, Schutzgerüste
Der AG stellt die Baustelleneinrichtung mit Bauzaun, Bauzufahrten, Baustrom, Bauwasser Sanitärcontainer und Container für die Bauarbeiter.
Die Baustelleneinrichtung ist pfleglich und unter Vermeidung von Beschädigungen zu nutzen. Werden Beschädigungen festgestellt werden sie durch die Baustelleneinrichtungsfirma zu Lasten des Verursachers beseitigt.
Sollte der AN der Meinung sein, weitere Baustelleneinrichtungen unbeding für die Erbringung seiner Leistungen benötigen, sind diese in die Einheitspreise mit einzukalkulieren. Eine gesonderte Vergütung hierfür erfolgt nicht.
Werbeplanen der Firmen am Bauzaun und oder auf Baustellengerüsten ist verboten.sind Verboten. Der AN kann nach Abstimmung mit dem AG einen Handwerkerstreifen  mit der Firmenbezeichnung, Adresse in Telefonnummer(E-Mail Adresse beantragen, die dann durch die Baustelleneinrichtungsfirma hergestellt und am Baustellschild
angebracht wird. Die Kosten hierfür sind vom AN zu tragen.

17. Sicherheit und Sauberkeit auf der Baustelle

Der AN verpflichtet sich, die Baustelle im Bereich seiner Einwirkung stets geordnet, gesichert und sauber zu halten. Kommt der AN seiner Verpflichtung nicht nach, ist der AG bzw. dessen Vertretung berechtigt, ohne besonderen Vorgang einen anderen Auftragnehmer zur Reinigung und Beseitigung des anfallenden Materials zu beauftragen. Die hierbei entstehenden Kosten trägt der Verursacher der Verschmutzung. Sie werden, soweit sie festgestellt sind, umgehend von den Folgerechnungen des AN abgezogen bzw. bei der Schlussrechnung des AN geltend gemacht.
Durch den AG ist ein Sicherheits- und Gesundheitsschutz Koordinator
(SiGeKo) beauftragt. Die Weisungen und Auflagen des SiGeKo sind zu beachten und einzuhalten.

18. Lohnstunden

Die Aufsichtsstunden sind in die Verrechnungssätze mit einzukalkulieren. Vor Ausführung der Leistungen ist mit dem AG bzw. seiner Vertretung die
Abstimmung zu führen, welche Verrechnungssätze in Ansatz zu bringen sind.
Erfolgt dies nicht, wird grundsätzlich der niedrigste Verrechnungssatz
in Ansatz gebracht. Für notwendig werdende Materialien werden in
die Einheitspreise aus dem Leistungsverzeichnis in Ansatz gebracht.
Hilfs- und Kleinmaterialien sind mit 10 % des Verrechnungssatzes im Verrechnungssatz selbst zu berücksichtigen.
Stundenlohnarbeiten sind nur nach vorheriger Genehmigung des AG auszuführen. Die Verrechnungssätze enthalten die erforderliche Aufsicht sowie alle sozialen und tariflichen Nebenkosten und gelten als Verrechnungsbasis für gegenseitige Leistungen. Die Arbeiten sind täglich zu rapportieren und spätestens am darauffolgendem Arbeitstag vom AG bzw. dessen Vertretung schriftlich zu bestätigen. Rapporte ohne schriftliche Bestätigung durch den AG bzw. dessen Vertretung werden nicht anerkannt.

19. Versicherungen des AN

Der AN hat sich gegen Schadensfälle unter Einbeziehung des ihm eventuell übergebenen Eigentums des AG oder Dritter ausreichend zu versichern. Im Schadensfall ist die Entschädigung direkt dem Eigentümer auszuzahlen. Der AN verpflichtet sich, den AG von allen Schadensersatzansprüchen freizustellen, die im Zusammenhang mit den Vertragsarbeiten von Dritten erhoben werden. Auf Verlangen ist nachzuweisen, dass hinsichtlich aller Haftpflichtschadensersatzansprüche eine Versicherung in hinreichender Höhe abgeschlossen ist und laufend unterhalten, einschließlich ausreichender Feuerversicherungsschutz, wird.

20. Gewährleistung

Abweichend von der VOB wird die Gewährleistung gem. BGB mit 5 Jahren vereinbart. Die Verjährungsfrist für die Gewährleistung beginnt mit  mit der Abnahme der Gesamtleistung das AN und endet gem BGB nach fünf Jahren der Übermittlung des unterschriebenen Abnahmeprotokoll.

21. Fachbauleitung, interne Aufsicht

Der AN verpflichtet sich zur Gestellung einer betriebsinternen Fachbauleitung, die die vom AN zu erbringenden Leistungen, den Einsatz von Arbeitskräften und Geräten und das Führen der entsprechenden Baustelle einschließlich der Einhaltung aller Arbeitsschutz-, Arbeits- Unfall- und Sicherheitsbestimmungen überwacht und deren Einhaltung sicherstellt. Sollte entsprechend der Größe der Baustelle bzw. des Bauvorhabens ein Sicherheitskoordinator durch den AG eingesetzt sein, sind die Forderungen und die Weisungen des Sicherheitskoordinators umgehend zu erfüllen und auszuführen. Verstößt der AN gegen diese Vertragsvereinbarung, gehen die Folgen hieraus ausschließlich zu Lasten des AN.
Ergeben sich finanzielle Forderungen von Behörden und anderen öffentlichen Einrichtungen an den AG, die durch die Nichteinhaltung von
Vorschriften und Bestimmungen durch den AN hervorgerufen werden, werden diese Forderungen bei der Abrechnung des AN geltend gemacht.

Der AG stellt den SiGeKo. Der AN hat Zuarbeit zum SiGe-Plan zu leisten, diesen und die sicherheitsrelevantenVorgaben des SiGeKo zu befolgen und seine Arbeitnehmer und Nachunternehmer entsprechend einzuweisen.
Berichte, Protokolle und Belehrungen sind zu dokumentieren und vor Ort vorzuhalten.
Der AN verpflichtet sich, die Baustelle im Bereich seiner Einwirkung stets geordnet, gesichert und sauber zu halten. Kommt der AN seiner Verpflichtung nicht nach, ist der AG bzw. dessen Vertretung berechtigt, ohne besonderen Vorgang einen anderen Auftragnehmer zur Reinigung und Beseitigung des anfallenden Materials zu beauftragen. Die hierbei entstehenden Kosten trägt der Verursacher der Verschmutzung. Sie werden, soweit sie festgestellt sind, umgehend von den Folgerechnungen des AN abgezogen bzw. bei der Schlussrechnung des AN geltend gemacht.
Für die Einhaltung der Baustellenverordnung (BaustellV) sind die Firmen verantwortlich. Bei Verstößen gegen die BaustellV sind der AG, Bauüberwachungen Hochbau und TGA und der SiGeKo berechtigt, der/den betreffenden Person/Personen ein Baustellenverbot zu erteilen.
Der Auftragnehmer ist verpflichtet, seine Arbeits- Lager- Aufenthalts- und Unterkunftsplätze sowie deren Zuwegung bei Schnee- und Eisglätte so abzustumpfen, dass für die eigenen Beschäftigten und andere Personen, die den jeweiligen Ber3eich betreten müssen, die Gefahr des Ausrutschens vermieden wird. Staubentwicklungen außerhalb der Baustelle, d. h. insbesondere Fassaden der bestehen bleibenden Gebäudeteile sind unbedingt zu vermeiden bzw. die Gebäudeteile sind zu schützen. Schutt ist entsprechend zu beleuchten.
Es sind grundsätzlich abschließbare Deckelcontainer zu verwenden. Diese sind spätestens zum Ende des Arbeitstages zu verschließen.
Es gelten die Lärmbeschränkungen für Arbeiten in Wohngebieten.
Firmenwerbungen in Form von Werbebannern oder ähnlichem sind nicht gestattet.

22. Einhaltung von Statik und Prüfeintragungen

Der AN erklärt ausdrücklich, die Ausführungen zur Statik und die Prüfeintragungen bindend einzuhalten. Es wird nochmals auf Punkt 12 hingewiesen.

23. Baustellenbesprechungen

Nach Arbeitsaufnahme werden nach Vorgabe des AG Baustellenbesprechungen (mind. 1 x wöchentlich) durchgeführt, die ohne gesonderte Aufforderung durch den AN einzuhalten sind, soweit nichts anderes vereinbart wird. Auf den Baustellenbesprechungen sind die fortgesetzten Abläufe abzustimmen und bei Bedarf bzw. Einschätzung des AG die vertraglichen Kapazitätsansätze gemäß Bautenstand und der sich daraus ergebenen Zwänge zu erhöhen bzw. zu modifizieren. Der AN hat einen qualifizierten Fachbauleiter als kompetenten Vertreter des AN zu benennen. dieser hat an den Baustellenbesprechungen ohne gesonderte Aufforderung teilzunehmen.
Eine separate Vergütung hierfür erfolgt nicht.
In der Baubesprechung abgestimmte Termine und Fristen gelten als verbindlich.

24. Unterlagen

Dem AN werden nach Auftragserteilung bzw. gem. Baufortschritt unentgeldlich zur Verfügung gestellt:
- Bauablaufplan
- Liste der Projektbeteiligten
Pläne:
- Lageplan
- Ausführungs-/Bestandspläne, Grundrisse, Ansichten, Schnitte, ggf. Deteils teilweise ohne Messstab,
jeweils einfach als Papierzeichnung/Plotterausdruck oder digital als .pdf-Datei.Alle Planfortschreibungen werden ausschließlich als digitale Dateien übermittelt.

25. Bautagebücher

Vom AN sind Bautegesberichte zu führen. Diese sind wöchentlich der Bauüberwachung unaufgefordert vorzulegen. Das OIriginal verbleibt beim AG.
Die Bautegesberichte beinhalten Angaben zur Anzahl der vor Ort tätigen Arbeitskräfte, die Aufstellung der erbrachten Arbeiten inkl. Ortsangabe sowie Angaben zu klimatischen Bedingungen wie Temperatur, Luftfeuchte, Niederschläge, sofern diese4 Einfluss auf den Arbeitsablauf haben.

26. Schäden durch Fremdgewerke

Werden eingene Leistungen durch Fremdgewerke beschädigt oder wird ein Überarbeiten der eigenen Leistung durch den Eingriff durch Fremdgewerke erforderlich, so ist der Verursacher zu ermitteln, der Schaden zu dokumentieren und der Aufwand zum Beheben des Schadens in Form eines schriftlichen Angebotes  darzustellen. Der Schaden ist nach Abstimmung mit der Bauüberwachung zu beheben und als Einzelrechnung abzurechnen.
Der Übergang der Gefahr mit der Abnahme gem. VOB/B bleibt davon unberührt.

27. Verkehrswegsicherung

Der AN ist zur Sicherung der Verkehrswege verpflichtet. Bauzäune sind geschlossen zu halten, Bautüre und Bautüren sind in der Zeit von 16.00 Uhr bis 6.00 Uhr abzuschließen. Die Auftagnehmer sind verpflichtet, sich von der Anwesenheit weiterer Personen auf/in der Baustelle zu informieren und Abstimmungen zum Verschluss der Baustelle vorzunehmen.
Absturzsicherungen sind instand zu halten und nach Demontage im Zuge der eingenen Arbeiten wieder funktionstüchtig herzurichten.

 28. Behinderungen

Behinderungen sind grundsätzlich schriftlich anzuzeigen, auch wenn sie offensichtlich sind. Der Wegfall des Hinderungsgrundes ist ebenfalls schriftlich anzuzeigen.

## Spezielle Vorbemerkungen zum LV Zementestricharbeiten
Auf dem Gelände der Freiwilligen Feuerwehr Feuerwehr Zepernick, Alt Zepernick 24, Neckarstraße 20  in 16341 Panketal / OT Zepernick soll ein neuer Sozialtrakt und eine neue Fahrzeughalle errichtet werden.
Dazu wurde einen Teil des bestehenden Sozialtrakts mit Werkstatt und Nebenräumen abgerrissen. Das Gelände grenzt an ein Kirchengelände mit Friedhof an. Ein Teil der Natursteinmauer der Kirchengeländebegrenzung wurde ebenfalls abgerissen und zwischengelagert. Das Natursteinmauerwerk soll nach Fertigstellung des Bauvorhabens wieder errichtet werden. Die nebenstehenden Gebäudeteile sind zu erhalten.
Nach den Abrissarbeiten werden zwei neue Gebäudeteile errichtet. Anstelle des abgerissenen Gebäudeteils soll ein zweigeschossiger neuer Sozialteil mit Kellergeschoss errichtet werden. Neben dem bestehenden Gebäude  mit Fahrzeughalle im EG soll eine neue Fahrzeughalle, ebenfalls unterkellert, aufgebaut werden.
Der neue Sozialtrakt und die neue Fahrzeughalle sind im Keller- und im Erdgeschoss miteinander verbunden.
Die Dachkonstruktion des neuen Sozialtrakts ist als Satteldachkonstruktion ausgebildet, die in die  Dachkonstruktion des vorhandenen Gebäudes einbindet.
Die Dachkonstruktion der neuen Fahrzeughalle in Massivbauweise, ist als Satteldachkonstruktion ausgebildet.
Die Grundfläche des neuen Sozialgebäudes beträgt ca  422 m² und ist mit einem Übergangsteil sowohl mit dem vorhandenen Gebäude und mit der neuen Fahrzeughalle verbunden.
Die Grundfläche der neuen Fahrzeughalle beträgt ca. 20 x 17 m.
Die Zufahrt zur Baustelle hat über die Neckarstraße zu erfolgen.
Entsprechend der Vorgaben durch die Untere Denkmalschutzbehörde werden die Fassadenteile als Klinkerfassaden hergestellt.
Bei den Zementestrichrbeiten sind die Auflagen aus der Baugenehmigung (siehe Anlage zur Ausschreibung), zwingend einzuhalten. Insbesondere ist darauf zu achten, dass die Baumaßnahme im Trinkwasserschutzgebiet stattfindet. Jegliche Verunreinigungen des Bodens ist untersagt.
Diese Ausschreibung beinhalteten die Leistungen für die Zementestricharbeiten  für die neue Fahrzeughalle und für das neue Sozialgebäude sowie der Räume des vorhandenen Gebäudes, die zur Verbindung der Gebäudeteile dienen.
Es sind Trittschalldämmschichten, Wärmedämmschichten, in bestimmten Räumen mit hohem Installationsaufwand zementgebundene EPS-Dämmschichten und Zementestrich als schwimmender Estrich einzubauen.
In den Umkleideräumen im EG sollen unter den Feuerwehrspinden Heizschlangen im Fußboden eingebaut werden, um die Trocknung der Einsatzbeklreidung zu unterstützen.Hier wird anstelle der Trittschalldämmschicht vom Gewerk HLS eine Noppenbahn für die Aufnahme der Heizleitungen im Estrich verlegt. Zum Ablauf des Einbaus der verschiedenen Schichten sind gesonderte Abstimmungen mit dem Gewerk HLS zu führen.
Die zeitliche Unterbrechung des Einbaus der Wärme- und Trittschalldämmschichten ist zu beachten und wird nicht gesondert vergütet (betrifft zwei Räume mit ca. insgesamt 135 m²)..
Im vorhandenen Gebäude sind Teilbereiche mit neuem Zementestrich auszurüsten.
Für den Übergangsbereich im EG zwischen vorhandem Gebäude und neuem Sozialgebäude ist eine Rampe mit ca. 6 % herzustellen.
Im Untergeschoss der neuen Fahrzeughalle wird ein üblicher Fußbodenaufbau vorgesehen (Trittschalldämmschicht, Wärmedämmschicht und schwimmend verlegter Zementestrich).
Das Bauvorhaben wird mit archäologischer Begleitung durchgeführt. Dementsprechend ist die archäologische Fachbegleitung beauftragt.
Die Hinweise der Unteren Abfallwirtschaftsbehörde, der Unteren Bodenschutzbehörde und des Öffentlich-Rechtlichen Entsorgungsträgers (siehe beigefügte Anlagen zu den Auschreibungsunterlagen) sind zwingend einzuhalten und die notwendigen Meldungen selbstständig an die betreffenden Behörden und parallel zum Auftraggeber und dessen Beauftragten (Bauüberwachung) zu übermitteln.
Für die Zementestricharbeiten sind nur zugelassene  ausschließlich Markenprodukte mit den entsprechenden Zulassungen und Zertifikaten einzusetzen, die  schriftlich in der Dokumentation zu belegen sind.
Die Oberflächen der Estriche sind als glatt abgeriebene Oberflächen auszuführen.
Die Baustelleneinrichtung wird bauseits gestellt.
Bauwasser und Baustrom,  werden bauseits gestellt. Der Verbrauch von Bauwasser und Baustrom wird durch eine Umlage von 0,8 % der Abrechnungssumme bei der Schlussrechnung berücksichtigt.
Alle in der Leistungsbeschreibung genannten technischen Bedingungen sind einzuhalten.
Der AN hat mit der Schlussrechnung die vollständige Dokumentation (Zertifizierungen, Materiallisten, Lieferscheine, Produktdatenblätter,  Werkplanung usw. in schriftlicher (Papierform) und in digitaler Form (auf einem Datenträger) dem Auftraggeber zu übergeben.
Für die Dokumentation wird keine gesonderte Position ausgeschrieben. die Dokumentation regelt sich
nach VOB/B § 14 (1). Satz 3.

## 01 Umbau FFW Gerätehaus Zepernick Los 16: Zermentestricharbeite

### Titel 01 Vorbereitungsarbeiten

**01.1 Untergrund vorbereiten**
Untergrund für Estricharbeiten vorbereiten,
Reinigung von groben Verunreinigungen durch vorhergehende Gewerke ( z.B. Baustoffreste, Putzmörtel usw.)
Untergrund Stahlbeton C 25/30,
anfallendes Abfallmaterial wird Eigentum des AN und ist fachgerecht zu entsorgen,
Flächen in verschiedenen Teilmengen im UG, EG und OG,
inkl. aller notw. Hilfs- und Kleinteile,
für die fertige Leistung:
Menge: 1300,000 m²

**01.2 Türdurchgänge zur Anpassung vorbereiten**
Türdurchgänge zur Anpassung vorbereiten,
neu hergestellte Türdurchgänge im Bereich des Estrichs  bis zum Rohfußboden vorgereiten durch Trennen von Restmauerwerk mittels Trennschleifer, abstemmen des Restmauerwerks und  Ausgleichen der Abbruchstellen mit Zementmörtel, im EG und OG
Breite der Türöffnungen bis 1,51 m
Tiefe der Türöffnungen bis 75 cm,
Abbruchmaterial ist aufzunehmen und zu entsorgen,
einschließlich aller Lade-, Transport- und Entsorgungsgebühren,
inkl. aller notw. Hilfs- und Kleinteile,
für die fertige Leistung:
Menge: 2,000 Stk.

**01.3 vorh. Fußbodenkonstruktion aufnehmen**
vorh. Fußbodenkonstruktion aufnehmen,
vorh. Fußbodenkonstruktion aus Rüttelklinkerberlag, bis 20 mm im Zementbett auf Zementestrich Annahme 80 mm und darunterliegender Dämmung mit Trennschicht Annahme 160 mm,
Gesamtaufbau ca. 260 mm komplett aufnehmen und entsorgen,
Entsorgung materialgetrennt,
inkl. aller Lade-, Transport- und Entsorgungsgebühren,
einschließlich Entsorgungsnachweis
hier im Eingangsbereich EG vorh. Gebäude,
inkl. aller notw. Hilfs- und Kleinteile,
fror die fertige Leistung:
Menge: 41,000 m²

**01.4 vorh. Fußbodenkonnstruktion im OG aufnehmen**
vorh. Fußbodenkonstruktion im OG aufnehmen,
vorh-. Fußboden bestehend aus Fliesenbelag, Annahme bis 20 mm im Dünnbett,
alternative Abdichtung unter Fliesenbelägen (Annahme: Elastogum o. ä.) auf 50 mm Anhydritestrich,
1 Lg PE-Folie als Trennschicht auf 50 mm Faserdämmstoff,
fachgerecht im Obergeschoss aufnehmen und entsorgen,
Entsorgung materialgetrennt,
inkl. aller Lade-, Transport- und Entsorgungsgebühren,
nach gesonderter Abstimmung
im Raum neben dem Treppehaus OG des vorh. Gebäudes,
inkl. aller notw. Hilfs- uned Kleinteile,
für die fertige Leistung:
Menge: 25,000 m²

**01.5 Stunde, Lohnarbeit für Facharbeiter**
Stundenlohnarbeiten durch Arbeitskräfte auf Anforderung des AG ausführen,
Baufacharbeiter
10 % Materialkosten sind mit einzukalkulieren,
inkl. aller notw. Hilfs- und Kleinteile,
für die fertige Leistung:
Menge: 1,000 h

**01.6 Stunde, Lohnarbeit für Hilfsarbeiter**
Stundenlohnarbeiten durch Arbeitskräfte auf Anforderung des AG ausführen,
Bauhilfsarbeiter
10 % Materialkosten sind mit einzukalkulieren,
inkl. aller notw. Hilfs- und Kleinteile,
für die fertige Leistung:
Menge: 1,000 h

### Titel 02 Estricharbeiten im UG

**02.1 Schüttung Polystyrol-Granulat liefern und einbauen**
Schüttung
aus gebundener Polystyrol-Granulat,
Schütthöhe bis 30 mm
einschl. Abdeckung nach Wahl des AN,
Ränder überlappen
zur Verfüllung von Elektroleitungsaussparungen
bzw. HS Leitungen in der Dämmschicht,
Breite bis 10 cm,
Abrechnung nach lfd. m,
in verschiedenen Teilmengen,
inkl. aller notw. Hilfs- und Kleinteile,
für die fertige Leistung:
Menge: 100,000 m

**02.2 Trittschalldämmschicht liefern und verlegen**
Trittschalldämmschicht liefern und verlegen,
Trittschalldämmschicht aus Polystyrolschaumstoff
2,0 cm (20/2) WLG 040, DES sg  (5KN)
dyn. Steifigkeit s´ < 20 MN/m³,
angrbotenes Produkt: '.........'
(vom Bieter einzutratgen),
Trittschalldämmschichten liefern und nach gesonderter Abstimmung in verschiedenen Teilbereichen  fachgerecht verlegen,
inkl. aller notw. Hilfs- und Kleinteile,
für die fertige Leistung:
Menge: 310,000 m²

**02.3 Randdämmstreifen liefern und einbauen**
Randdämmstreifen liefern und einbauen,
Randdämmstreifen aus PE-Schaum
Dicke 8 mm
Höhe bis 22 cm,
liefern und an allen aufgehendenen Bauterilen fachgerecht verlegen und fixieren gegen Verrutschen,
in verschiedenen Teilmengen im UG,
inkl. aller notw. Hilfs- und Kleinteile,
für die fertigfe Leistung:
Menge: 335,000 m

**02.4 Wärmedämmstoffplatten liefern und verlegen**
Wärmedämmstoffplatten liefern und verlegen
Wärmedämmstoffplatten aus extrudiertem  Polystyrol-Hartschaum
XPS WLG 035 Verkehrslast 5 KN
Dämmstoffdicke 8 cm
angrbotenes Produkt: '.........'
(vom Bieter einzutratgen),
liefern und nach gesonderter Abstimmung in verschiedenen Teilmengen verlegen
einschl. der Anpassung an verlegte Rohr- und Elektroleitungen,
hier im UG der neuen Fahrzeughalle,
inkl. aller notw. Hilfs- und Kleinteile
für die fertige Leistung:
Menge: 280,000 m²

**02.5 Wärmedämmstoffplatten liefern und verlegen**
Wärmedämmstoffplatten liefern und verlegen
Wärmedämmstoffplatten aus extrudiertem  Polystyrol-Hartschaum
XPS WLG 035 Verkehrslast 5 KN
Dämmstoffdicke 8 cm
angrbotenes Produkt: '.........'
(vom Bieter einzutratgen),
liefern und nach gesonderter Abstimmung in verschiedenen Teilmengen verlegen
einschl. der Anpassung an verlegte Rohr- und Elektroleitungen,
hier in den Räumen im UG neuer Soziqalteril
inkl. aller notw. Hilfs- und Kleinteile
für die fertige Leistung:
Menge: 215,000 m²

**02.6 Aussparung für Pumpensumpf herstellen**
Aussparung für Pumpensumpf herstellen
Aussparungsgröße 40 x 40 cm,
Aussparung in  mineralische gebundener Dämmschicht und Estrichschicht,
Höhe der Aussparung  bis 20 cm,
Ränder der Aussparung sind mit zementgebundenen Plattenj, pasend zurechtgeschnitten zu sichern und abzussteifen, ca. 1,6 lfd m zementgebundene Plattensind hier mit  ukalkulieren,
Aussparung herstellen,
einschl. aller notw. Hilfs- und Kleinteile,
für die fertige Leistung:
Menge: 1,000 Stk.

**02.7 Mineralische gebundene Dämmschüttung liefern und einbauen**
Mineralische gebundene Dämmschüttung liefern und einbauen, in Bereichen mit hoher Instaltionsdichte mit Elektro-, Heizung,- und Sanitärleitungen,zementgebundene EPs Schüttung
Rohdichte ca. 160 kg/m³
Druckspannung 0,1 N/mm²/100 kPa /10 t/m²
Wärmeleitwert: 0,056 W/mK
Dampfdiffusion µ=2
Brandverhalten: nicht brennbar A 2,
Schütthöhe bis 80 mm,
angrbotenes Produkt: '.........'
(vom Bieter einzutragen),
Verlegereife
Einsatz nach gesonderter Abstimmung mit der Bauplanung und den Fachplanern HLS und Elektrotechnik,
in verschiedenen Teilmengen im UG (Hausanschlussraum und Flur),
inkl. aller notw. Hilfs- und Kleinteile,
für die fertige Leistung:
Menge: 95,000 m²

**02.8 Zementestrich CT-C50-F6 liefern einbauen**
Zementestrich auf Trennschicht CT-C50-F6-S120 nach DIN
EN 13813,
als schwimmender Zementestrich,
Druckfestigkeitsklasse C 50,
Biegezugfestigkeitsklasse F6
nach DIN EN 13813,
Estrichnenndicke 120 mm,
auf waagerechtem Untergrund,
zur Aufnahme von Bodenbelägen (Fliesen, textile Belage) Oberfläche glatt abreiben,
einschließlich Trennschicht (PE-Folie)
in verschiedenen Teilmengen im UG,
einschichtig, faserbewehrt als schwimmender Estrich
angebotenes Faserprodukt: '.........'
(vom Bieter einzutragen)
verschiedenen Teilmengen (raumweise)
incl. aller notw. Hilfs- und Kleinteile,
für die fertige Leistung:
Menge: 565,000 m²

**02.9 Zementestrich CT-C50-F6 liefern einbauen**
Zementestrich auf Trennschicht CT-C50-F6-S105 nach DIN
EN 13813,
als schwimmender Zementestrich,
Druckfestigkeitsklasse C 50,
Biegezugfestigkeitsklasse F6
nach DIN EN 13813,
Estrichnenndicke 105 mm,
auf waagerechtem Untergrund,
zur Aufnahme von Bodenbelägen (Fliesen, textile Belage) Oberfläche glatt abreiben,
einschließlich Trennschicht (PE-Folie)
hier im HAR  im UG,
einschichtig, faserbewehrt als schwimmender Estrich
angebotenes Faserprodukt: '.........'
(vom Bieter einzutragen)
im Bereich der Aussparung für den Pumpensumpf
mit leichtem Gefälle in Richtung Pumpensumpf
Gefälle Fläche 1 x 1 m Gefälle von 105 mm  auf 100 mm
hier nach gesonderter Abstimmun g,
inkl. aller notw. Hilfs- und Kleinteile,
für die fertige Leistung:
Menge: 25,000 m²

**02.10 Estrichfugenprofile liefern und einbauen**
Estrichfugenprofile liefern und einbauen
Estrichfugenprofil für Arbeitsfuge zur Unterteilung großer Estrichflächen zur Vermeidung von unkontrollierten Rissen liefern und nach gesonderter Abstimmung einbauen,
Material Hart-PVC, Höhe 35 mm Breite 30 mm
z. B. Protektor Estrichfugenprofil Nr. 3915 oder gleichwertig,
angebotenes Propfil: '.........'
(vom Bieter einzutragen)
in verschiedenen Teilmengen
Einbau Flucht- und Lotgerecht,
inkl. aller notw. Hilfs- und Kleinteile,
für die fertige Leistung:
Menge: 80,000 m

**02.11 Estrichfugenprofile liefern und einbauen**
Estrichfugenprofile liefern und einbauen,
Estrichfugenprofil für die Trennung des Estrichs in Türdurchgängen,
Estrichfugenprofil  Hart-PVC/PE Schaum
Höhe entsprechend  Estrichhöhe, überstehender Schaumstreifen ist estrichoberfächenbündig abzuschneiden,
Estrichfugenprofil z. B Protektor Nr. 3925 oder glw.
angebotenenes Profil: '.........'
/vom Bieter einzutragen)
Fugenprofil entsprechend Türdurchgang zurecht schneiden und Flucht- und lotgerecht einbauen,
inkl. aller notw. Hilfs- und Kleinteile,
für die fertige Leistung:
Menge: 10,000 m

**02.12 Kellenschnitt im Estrich herstellen**
Kellenschnitt im Estrich herstellen
Kellenschnitt an aufgehenden Betonstützen  jeweils 45 ° von den Stützenecken, ca. 0,75 m lang
herstellen,
hier nach gesonderter Abstimmung,
in verschiedenen Teilmengen,
inkl. aller notw. Hilfs- und Kleinteile,
für die fertige Leristung:
Menge: 31,000 m

**02.13 Kosten für den Zusatz des Abbindebeschleunigers**
Kosten für den Zusatz des Abbindebeschleunigers
Abbindebeschleuniger mit Rückfeuchteschutz durch Hydrophobierung, plastifizierend und schwindreduzierend,
Belegereife 10 - 14 Tage,
angebotenes Fabrikat: '.........'
(vom Bieter einzutragen)
einschließlich Aufheizprotokoll entsprechend eingesetztem Abbindebeschleunigers,
inkl. aller notw. Hilfs- und Kleinteile,
für die fertige Leistung:
Menge: 590,000 m²

**02.14 Zulage für Estrichmehrdicke**
Zulage für Estrichmehrdicke,
hier als Zulage für Bereiche in denen auf Grund der Unebenheit der Bodenplatte Mehrstärken erforderlich sind,
Mehrstärke bis zu 10 mm,
werden größere Mehrstärken erforderlich wird gradlinig interpoliert,
Abrechnung als Zulage pro m² Estrichfläche mit Mehrstärke,
Anahme bis zu 100 m² in verschiedenen Teilflächen,
die notwendigen Mehrstärken sind durch schriftlich zu übergebenen Nivellement nachzuweisen,
inkl. aller notw. Hilfs- und Kleinteile,
für die fertige Leistung:
Menge: 100,000 m²

**02.15 Fugen im Estrich herstellen, verschließen**
Fugen im Estrich herstellen,
Trennfugen bei Überschreitung der Einzellänge von 8 m
bzw. Estrichfeldern größer als 40 m² Estrichflächen entsprechend Vorschrift
nach gesonderter Abstimmung mit der Bauüberwachung
einschließlich der Verfüllung mit dauerelastischem Fugenfüllstoff nach den Herstellerangaben,
in verschiedenen Teillängen im UG
inkl. aller notw. Hilfs- und Kleinteile,
für die fertige Leistung:
Menge: 120,000 m

**02.16 Fugen an Türdurchgängen herstellen**
Fugen an Türdurchgängen herstellen,
Fugen durch Kellenschnitt ca. 1/3 der Estrichdicke  herstellen
in verschiedenen Teilmengen nach gesonderter Abstimmung,
im UG,
inkl. aller notw. Hilfs- und Kleinteile,
für die fertige Leistung:
Menge: 10,000 m

**02.17 Fugen im Estrich verschließen**
nach Aushärtung des Estriches als Kunstharzfuge mit eingelegter Bewehrung, Fugenunterfüllung und Fugenvorbehandlung kraftschlüssig verschließen
hier bei aufgetretenen Rissen im Estrich,,
inkl. aller notw. Hilfs- und Kleinteile,
für die fertige Leistung:
Menge: 10,000 m

**02.18 Zulage für die Anarbeitung des Estrichs an Mediendurchführungen**
Zulage für die Anarbeitung des Estrichs an Mediendurchführungen, hier als Zulage für das Anlegen des Estrichrandstreifens zwischen Außenwand und Mediendurchführung sowie vollständige Umhüllung der Mediendurchführung mit Zementestrich,
für alle damit verbundenen Mehraufwendungen,
Abrechnung als Zulage pro Stück Mediendurchführung
inkl. aller notw. Hilfs- und Kleinteile,
für die fertige Leistung:
Menge: 4,000 Stk.

**02.19 Stunde, Lohnarbeit für Facharbeiter**
Stundenlohnarbeiten durch Arbeitskräfte auf Anforderung des AG ausführen,
Baufacharbeiter
10 % Materialkosten sind mit einzukalkulieren,
inkl. aller notw. Hilfs- und Kleinteile,
für die fertige Leistung:
Menge: 1,000 Std.

**02.20 Stunde, Lohnarbeit für Hilfsarbeiter**
Stundenlohnarbeiten durch Arbeitskräfte auf Anforderung des AG ausführen,
Bauhilfsarbeiter
10 % Materialkosten sind mit einzukalkulieren,
inkl. aller notw. Hilfs- und Kleinteile,
für die fertige Leistung:
Menge: 1,000 Std.

### Titel 03 Estricharbeiten m EG

**03.1 Schüttung Polystyrol-Granulat liefern und einbauen**
Schüttung
aus gebundener Polystyrol-Granulat,
Schütthöhe bis 30 mm
einschl. Abdeckung nach Wahl des AN,
Ränder überlappen
zur Verfüllung von Elektroleitungsaussparungen
bzw. HS Leitungen in der Dämmschicht,
Breite bis 10 cm,
Abrechnung nach lfd. m,
in verschiedenen Teilmengen,
inkl. aller notw. Hilfs- und Kleinteile,
für die fertige Leistung:
Menge: 250,000 m

**03.2 Trittschalldämmschicht liefern und verlegen**
Trittschalldämmschicht liefern und verlegen,
Trittschalldämmschicht aus Polystyrolschaumstoff
3,0 cm (30/3) WLG 040, DES sg  (5KN)
dyn. Steifigkeit s´ < 20 MN/m³
angrbotenes Produkt: '.........'
(vom Bieter einzutratgen),
Trittschalldämmschichten liefern und nach gesonderter Abstimmung in verschiedenen Teilbereichen  fachgerecht verlegen, einschl. der Anpassung an verlegte Rohr- und Elektroleitungen,
inkl. aller notw. Hilfs- und Kleinteile,
für die fertige Leistung:
Menge: 180,000 m²

**03.3 Randdämmstreifen liefern und einbauen**
Randdämmstreifen liefern und einbauen,
Randdämmstreifen aus PE-Schaum
Dicke 8 mm
Höhe bis 22 cm,
liefern und an allen aufgehendenen Bauterilen fachgerecht verlegen und fixieren gegen Verrutschen,
in verschiedenen Teilmengen im EG,
inkl. aller notw. Hilfs- und Kleinteile,
für die fertigfe Leistung:
Menge: 162,000 m

**03.4 Randdämmstreifen nicht brennbar liefern und einbauen**
Randdämmstreifen nicht brennbar liefern und einbauen,
Randdämmstreifen aus nicht brennbarer Mineralfaser
Dicke12 mm
Höhe bis 22 cm,
angrbotenes Produkt: '.........'
(vom Bieter einzutratgen),
liefern und an allen aufgehendenen Bauterilenfachgerecht verlegen und fixieren gegen Verrutschen,
im notwendigen Flur im EG,
inkl. aller notw. Hilfs- und Kleinteile,
für die fertigfe Leistung:
Menge: 81,000 m

**03.5 Gefällebeton liefern und einbauen**
Gefällebeton liefern und einbauen,
Gefällebeton zum Höhenangleich im neuen Sozialteil liefern und einbauen,
Gefällebeton C25/30 als unbewehrten Beton
für die Unterlage der einzubauenden Trittschall- und Wärmedämmschichten,
Höhendifferenz von 23.,4 cm mit gleichmäßiger Neigung nach gesonderter Abstimmung,
Breite des Gefällebetons 2 m, Länge der Gefälleschicht 3,90 m
Gefällebeton liefern und einbauen einschl. fachgerechter Verdichtung,
Gefällebeton im neuen Sozialteil am Übergang Neubau vorh. Gebäude,
inkl. aller notw. Hilfs- und Kleinteile,
für die fertige Leistung:
Menge: 0,920 m³

**03.6 Wärmedämmstoffplatten liefern und verlegen**
Wärmedämmstoffplatten liefern und verlegen
Wärmedämmstoffplatten aus extrudiertem  Polystyrol-Hartschaum
XPS WLG 035 Verkehrslast 5 KN
Dämmstoffdicke 8 cm
angebotenes Produkt: '.........'
(vom Bieter einzutragen),
liefern und nach gesonderter Abstimmung in verschiedenen Teilmengen verlegen
einschl. der Anpassung an verlegte Rohr- und Elektroleitungen,
inkl. aller notw. Hilfs- und Kleinteile
für die fertige Leistung:
Menge: 234,000 m²

**03.7 Mineralische gebundene Dämmschüttung liefern und einbauen**
Mineralische gebundene Dämmschüttung liefern und einbauen, in Bereichen mit hoher Instaltionsdichte mit Elektro-, Heizung,- und Sanitärleitungen, zementgebundene EPs Schüttung
Rohdichte ca. 160 kg/m³
Druckspannung 0,1 N/mm²/100 kPa /10 t/m²
Wärmeleitwert: 0,056 W/mK
Dampfdiffusion µ=2
Brandverhalten: nicht brennbar A 2,
Schütthöhe bis 80 mm,
angrbotenes Produkt: '.........'
(vom Bieter einzutratgen),
Verlegereife
Einsatz nach gesonderter Abstimmung mit der Bauplanung und den Fachplanern HLS und Elektrotechnik,
im EG (voraussichtlich Flur EG)
inkl. aller notw. Hilfs- und Kleinteile,
für die fertige Leistung:
Menge: 81,000 m²

**03.8 Aussparungen für Duschabläufe herstellen**
Aussparungen für Duschabläufe (Punktabläufe) herstellen
Aussparungsgröße ca 30 x 30 cm,
Aussparungen mittels Schalung abstellen
je Ablauf ca. 1,20 m Höhe der Schalung 90 mm
Anordnung der Abläufe nach gesonderter Abstimmung
im Bereich der Abläufe ist der Estrich mit leichtem Gefälle zu den Abläufen auszubilden,
Estrichgefälle von 85 mm auf 75 mm je Ablauf,
hier für Aussparung und Gefälleausbildung je Ablauf,
nach dem Erhärten des Estrichs ist die Schalung auszubauen und abzutransportieren,
inkl. aller notw. Hilfs- und Kleinterile,
für die fertige Leistung:
Menge: 5,000 Stk.

**03.9 Zementestrich CT-C50-F6 liefern einbauen**
Zementestrich auf Trennschicht CT-C50-F6-S85 nach DIN
EN 13813,
als schwimmender Zementestrich,
Druckfestigkeitsklasse C 50,
Biegezugfestigkeitsklasse F6
nach DIN EN 13813,
Estrichnenndicke 85 mm,
auf waagerechtem Untergrund,
zur Aufnahme von Bodenbelägen (Fliesen, textile Belage) Oberfläche glatt abreiben,
in verschiedenen Teilmengen im EG,
einschichtig, faserbewehrt als schwimmender Estrich
angebotenes Faserprodukt: '.........'
(vom Bieter einzutragen)
verschiedenen Teilmengen (raumweise)
incl. aller notw. Hilfs- und Kleinteile,
für die fertige Leistung:
Menge: 315,000 m²

**03.10 Zulage ur Vorpos. für den Einbau in geneigten Flächen**
Zulage zur Vorpos. für den Einbau in geneigten Flächen, hier als Zulage für alle damit verbundenen Mehraufwendungenfür den Einbau des Estrichs auf der geneigten Fläche der Rampenausbildung mit 6% Neigung,
Abrerchnung als Zulage pro m² Estrich auf geneigten Flächen,
inkl. aller notw. Hilfs- und Kleinteile,
für die fertige Leistung:
Menge: 8,000 m²

**03.11 Estrichfugenprofile liefern und einbauen**
Estrichfugenprofile liefern und einbauen
Estrichfugenprofil für Arbeitsfuge zur Unterteilung großer Esterichflächen zur Vermeidung von unkontrollierten Rissen liefern und nach gesonderter Abstimmung einbauen,
MaterialHart-PVC, Höhe 35 mm Breite 30 mm
z. B. Protektor Estrichfugenprofil Nr. 3915 oder gleichwertig,
angebotenes Propfil: '.........'
(vom Bieter einzutragen)
in verschiedenen Teilmengen
Einbau Flucht- und Lotgerecht,
inkl. aller notw. Hilfs- und Kleinteile,
für die fertige Leistung:
Menge: 30,000 m

**03.12 Estrichfugenprofile liefern und einbauen**
Estrichfugenprofile liefern und einbauen,
Estrichfugenprofil für die Trennung des Estrichs in Türdurchgängen,
Estrichfugenprofil  Hart-PVC/PE Schaum
Höhe entsprechend  Estrichhöhe, überstehender Schaumstreifen ist estrichoberfächenbündig abzuschneiden,
Estrichfugenprofil z. B Protektor Nr. 3925 oder glw.
angebotenenes Profil: '.........'
/vom Bieter einzutragen) Fugenprofil entsprechend Türdurchgang zurecht schneiden und Flucht- und lotgerecht einbauen,
inkl. aller notw. Hilfs- und Kleinteile,
für die fertige Leistung:
Menge: 15,000 m

**03.13 Schüttung Polystyrol-Granulat liefern und einbauen**
Schüttung
aus gebundener Polystyrol-Granulat,
Schütthöhe bis 50 mm
einschl. Abdeckung nach Wahl des AN,
Ränder überlappen
zur Verfüllung von Elektroleitungsaussparungen
bzw. HS Leitungen in der Dämmschicht,
Breite bis 10 cm,
Abrechnung nach lfd. m,
in verschiedenen Teilmengen,
hier im EG vorh. Gebäude,
inkl. aller notw. Hilfs- und Kleinteile,
für die fertige Leistung:
Menge: 50,000 m

**03.14 Trittschalldämmschicht liefern und verlegen**
Trittschalldämmschicht liefern und verlegen,
Trittschalldämmschicht aus Polystyrolschaumstoff
3,0 cm (30/3) WLG 040, DES sg  (5KN)
dyn. Steifigkeit s´ < 20 MN/m³
angebotenes Produkt: '.........'
(vom Bieter einzutragen)
Trittschalldämmschichten liefern und nach gesonderter Abstimmung in verschiedenen Teilbereichen  fachgerecht verlegen, einschl. der Anpassung an verlegte Rohr- und Elektroleitungen,
hier im vorhandenen Gebäude
inkl. aller notw. Hilfs- und Kleinteile,
für die fertige Leistung:
Menge: 71,000 m²

**03.15 Randdämmstreifen liefern und einbauen**
Randdämmstreifen liefern und einbauen,
Randdämmstreifen aus PE-Schaum
Dicke 8 mm
Höhe bis 22 cm,
liefern und an allen aufgehendenen Bauterilen fachgerecht verlegen und fixieren gegen Verrutschen,
in verschiedenen Teilmengen im EG,
hier im vorh. Gebäude,
inkl. aller notw. Hilfs- und Kleinteile,
für die fertigfe Leistung:
Menge: 47,000 m

**03.16 Randdämmstreifen nicht brennbar liefern und einbauen**
Randdämmstreifen nicht brennbar liefern und einbauen,
Randdämmstreifen aus nicht brennbarer Mineraalfaser
Dicke12 mm
Höhe bis 22 cm,
angebotenes Produkt: '.........'
(vom Bieter einzutragen)
liefern und an allen aufgehendenen Bauterilenfachgerecht verlegen und fixieren gegen Verrutschen,
 im notwendigen Flur im EG im vorh. Gebäude,
inkl. aller notw. Hilfs- und Kleinteile,
für die fertigfe Leistung:
Menge: 38,000 m

**03.17 Gefällebeton liefern und einbauen**
Gefällebeton liefern und einbauen,
Gefällebeton zum Höhenangleich im alten Sozialteil liefern und einbauen,
Gefällebeton C25/30 als unbewehrter Beton
für die Unterlage der einzubauenden Trittschall- und Wärmedämmschichten,
Höhendifferenz von 19,6 cm mit gleichmäßiger Neigung nach gesonderter Abstimmung,
Breite des Gefällebetons 1,50 m, Länge der Gefälleschicht 3,30 m
Gefällebeton liefern und einbauen einschl. fachgerechter Verdichtung,
inkl. aller notw. Hilfs- und Kleinteile,
für die fertige Leistung:
Menge: 0,500 m³

**03.18 Wärmedämmstoffplatten liefern und verlegen**
Wärmedämmstoffplatten liefern und verlegen
Wärmedämmstoffplatten aus extrudiertem  Polystyrol-Hartschaum
XPS WLG 035 Verkehrslast 5 KN
Dämmstoffdicke 10 cm
angebotenes Produkt: '.........'
(vom Bieter einzutragen)
liefern und nach gesonderter Abstimmung in verschiedenen Teilmengen verlegen
einschl. der Anpassung an verlegte Rohr- und Elektroleitungen,
hier im vorh. Gebäude
inkl. aller notw. Hilfs- und Kleinteile
für die fertige Leistung:
Menge: 71,000 m²

**03.19 Zementestrich CT-C50-F6 liefern einbauen**
Zementestrich auf Trennschicht CT-C50-F6-S90 nach DIN
EN 13813,
als schwimmender Zementestrich,
Druckfestigkeitsklasse C 50,
Biegezugfestigkeitsklasse F6
nach DIN EN 13813,
Estrichnenndicke 110 mm,
auf waagerechtem Untergrund,
zur Aufnahme von Bodenbelägen (Fliesen, textile Belage) Oberfläche glatt abreiben,
in verschiedenen Teilmengen im EG,
einschichtig, faserbewehrt als schwimmender Estrich
angebotenes Faserprodukt: '.........'
(vom Bieter einzutragen)
verschiedenen Teilmengen (raumweise)
hier im vorhandenen Gebäude
incl. aller notw. Hilfs- und Kleinteile,
für die fertige Leistung:
Menge: 71,000 m²

**03.20 Zulage zur Vorpos. für den Einbau in geneigten Flächen**
Zulage zur Vorpos. für den Einbau in geneigten Flächen, hier als Zulage für alle damit verbundenen Mehraufwendungenfür den Einbau des Estrichs auf der geneigten Fläche der Rampenausbildung mit 6% Neigung,
Abrerchnung als Zulage pro m² Estrich auf geneigten Flächen Fläche ca. 1,20 m breit, Länge ca. 3 m,
hier am Übergang vorh. Gebäude zum Neubau Sozialteril im vorh. Gebäude,
inkl. aller notw. Hilfs- und Kleinteile,
für die fertige Leistung:
Menge: 5,000 m²

**03.21 Kosten für den Zusatz des Abbindebeschleunigers**
Kosten für den Zusatz des Abbindebeschleunigers
Abbindebeschleuniger mit Rückfeuchteschutz durch Hydrophobierung, plastifizierend und schwindreduzierend,
Belegereife 10 - 14 Tage,
angebotenes Fabrikat: '.........'
(vom Bieter einzutragen)
einschließlich Aufheizprotokoll entsprechend eingesetztem Abbindebeschleunigers,
hier für neuen Sozialteil und im vorh. Gebäude,
inkl. aller notw. Hilfs- und Kleinteile,
für die fertige Leistung:
Menge: 386,000 m²

**03.22 Zulage für Estrichmehrdicke**
Zulage für Estrichmehrdicke,
hier als Zulage für Bereiche in denen auf Grund der Unebenheit der Bodenplatte Mehrstärken erforderlich sind,
Mehrstärke bis zu 10 mm,
werden größere Mehrstärken erforderlich wird gradlinig interpoliert,
Abrechnung als Zulage pro m² Estrichfläche mit Mehrstärke,
Anahme bis zu 80 m² in verschiedenen Teilflächen,
die notwendigen Mehrstärken sind durch schriftlich zu übergebenen Nivellement nachzuweisen,
inkl. aller notw. Hilfs- und Kleinteile,
für die fertige Leistung:
Menge: 80,000 m²

**03.23 Zulage für die Herstellung einer Aussparung für Fußabstreifer**
Zulage für die Herstellung einer Aussparung für Fußabstreifer,
Zulage für alle damit verbundenen Mehraufwendungen  zur Herstellung der Aussparung für Fußabstreifer, Größe der Aussparung ca. 2 x 2 m (ist vor Ausführung zu präzisieren)
Tiefe der Aussparung bis 22 mm (ist vor Ausführung zu präzisieren),
Anordnung der Aussparungen nach gesonderter Abstimmung,
einschließlich Schutz der Kanten der Aussparungen durch einzulegende OSB Platten passend zur Größe der Aussparung,
hier als Zulage für alle damit verbundenen Aufwendungen,
inkl. aller notw. Hilfs- und Kleinteile,
für die fertige Leistung:
Menge: 2,000 Stk

**03.24 Stunde, Lohnarbeit für Facharbeiter**
Stundenlohnarbeiten durch Arbeitskräfte auf Anforderung des AG ausführen,
Baufacharbeiter
10 % Materialkosten sind mit einzukalkulieren,
inkl. aller notw. Hilfs- und Kleinteile,
für die fertige Leistung:
Menge: 1,000 Std.

**03.25 Stunde, Lohnarbeit für Hilfsarbeiter**
Stundenlohnarbeiten durch Arbeitskräfte auf Anforderung des AG ausführen,
Bauhilfsarbeiter
10 % Materialkosten sind mit einzukalkulieren,
inkl. aller notw. Hilfs- und Kleinteile,
für die fertige Leistung:
Menge: 1,000 Std.

### Titel 04 Estricharbeiten im neuen Sozialteril und vorh. Gebäude m OG

**04.1 Schüttung Polystyrol-Granulat liefern und einbauen**
Schüttung
aus gebundener Polystyrol-Granulat,
Schütthöhe bis 30 mm
einschl. Abdeckung nach Wahl des AN,
Ränder überlappen
zur Verfüllung von Elektroleitungsaussparungen
bzw. HS Leitungen in der Dämmschicht,
Breite bis 10 cm,
Abrechnung nach lfd. m,
in verschiedenen Teilmengen,
inkl. aller notw. Hilfs- und Kleinteile,
für die fertige Leistung:
Menge: 100,000 m

**04.2 Trittschalldämmschicht liefern und verlegen**
Trittschalldämmschicht liefern und verlegen,
Trittschalldämmschicht aus Polystyrolschaumstoff
3,0 cm (30/3) WLG 040, DES sg  (5KN)
dyn. Steifigkeit s´ < 20 MN/m³
angebotenes Produkt: '.........'
(vom Bieter einzutragen)
Trittschalldämmschichten liefern und nach gesonderter Abstimmung in verschiedenen Teilbereichen  fachgerecht verlegen, einschl. der Anpassung an verlegte Rohr- und Elektroleitungen,
inkl. aller notw. Hilfs- und Kleinteile,
für die fertige Leistung:
Menge: 275,000 m²

**04.3 Randdämmstreifen liefern und einbauen**
Randdämmstreifen liefern und einbauen,
Randdämmstreifen aus PE-Schaum
Dicke 8 mm
Höhe bis 22 cm,
liefern und an allen aufgehendenen Bauterilen fachgerecht verlegen und fixieren gegen Verrutschen,
in verschiedenen Teilmengen im EG,
inkl. aller notw. Hilfs- und Kleinteile,
für die fertige Leistung:
Menge: 140,000 m

**04.4 Randdämmstreifen nicht brennbar liefern und einbauen**
Randdämmstreifen nicht brennbar liefern und einbauen,
Randdämmstreifen aus nicht brennbarer Mineraalfaser
Dicke12 mm
Höhe bis 22 cm,
angebotenes Produkt: '.........'
(vom Bieter einzutragen)
liefern und an allen aufgehendenen Bauteilen fachgerecht verlegen und fixieren gegen Verrutschen,
 im notwendigen Flur imOG,
inkl. aller notw. Hilfs- und Kleinteile,
für die fertige Leistung:
Menge: 41,000 m

**04.5 Wärmedämmstoffplatten liefern und verlegen**
Wärmedämmstoffplatten liefern und verlegen
Wärmedämmstoffplatten aus extrudiertem  Polystyrol-Hartschaum
XPS WLG 035 Verkehrslast 5 KN
Dämmstoffdicke 4 cm
angebotenes Produkt: '.........'
(vom Bieter einzutragen)
liefern und nach gesonderter Abstimmung in verschiedenen Teilmengen verlegen
einschl. der Anpassung an verlegte Rohr- und Elektroleitungen,
inkl. aller notw. Hilfs- und Kleinteile
für die fertige Leistung:
Menge: 275,000 m²

**04.6 Zementestrich CT-C50-F6 liefern einbauen**
Zementestrich auf Trennschicht CT-C50-F6-S70 nach DIN
EN 13813,
als schwimmender Zementestrich,
Druckfestigkeitsklasse C 50,
Biegezugfestigkeitsklasse F6
nach DIN EN 13813,
Estrichnenndicke 70 mm,
auf waagerechtem Untergrund,
zur Aufnahme von Bodenbelägen (Fliesen, textile Belage) Oberfläche glatt abreiben,
in verschiedenen Teilmengen im OG,
einschichtig, faserbewehrt als schwimmender Estrich
angebotenes Faserprodukt: '.........'
(vom Bieter einzutragen)
verschiedenen Teilmengen (raumweise)
incl. aller notw. Hilfs- und Kleinteile,
für die fertige Leistung:
Menge: 205,000 m²

**04.7 Zementestrich CT-C50-F6 liefern einbauen**
Zementestrich auf Trennschicht CT-C50-F6-S70 nach DIN
EN 13813,
als schwimmender Zementestrich,
Druckfestigkeitsklasse C 50,
Biegezugfestigkeitsklasse F6
nach DIN EN 13813,
Estrichnenndicke 65 mm,
auf waagerechtem Untergrund,
zur Aufnahme von Bodenbelägen (Fliesen, textile Belage) Oberfläche glatt abreiben,
in verschiedenen Teilmengen im OG,
einschichtig, faserbewehrt als schwimmender Estrich
angebotenes Faserprodukt: '.........'
(vom Bieter einzutragen)
verschiedenen Teilmengen (raumweise)
incl. aller notw. Hilfs- und Kleinteile,
für die fertige Leistung:
Menge: 70,000 m²

**04.8 Estrichfugenprofile liefern und einbauen**
Estrichfugenprofile liefern und einbauen
Estrichfugenprofil für Arbeitsfuge zur Unterteilung großer Esterichflächen zur Vermeidung von unkontrollierten Rissen liefern und nach gesonderter Abstimmung einbauen,
MaterialHart-PVC, Höhe 35 mm Breite 30 mm
z. B. Protektor Estrichfugenprofil Nr. 3915 oder gleichwertig,
angebotenes Propfil: '.........'
(vom Bieter einzutragen)
in verschiedenen Teilmengen
Einbau Flucht- und Lotgerecht,
inkl. aller notw. Hilfs- und Kleinteile,
für die fertige Leistung:
Menge: 30,000 m

**04.9 Estrichfugenprofile liefern und einbauen**
Estrichfugenprofile liefern und einbauen,
Estrichfugenprofil für die Trennung des Estrichs in Türdurchgängen,
Estrichfugenprofil  Hart-PVC/PE Schaum
Höhe entsprechend  Estrichhöhe, überstehender Schaumstreifen ist estrichoberfächenbündig abzuschneiden,
Estrichfugenprofil z. B Protektor Nr. 3925 oder glw.
angebotenenes Profil: '.........'
/vom Bieter einzutragen)
Fugenprofil entsprechend Türdurchgang zurecht schneiden und Flucht- und lotgerecht einbauen,
inkl. aller notw. Hilfs- und Kleinteile,
für die fertige Leistung:
Menge: 8,000 m

**04.10 Kosten für den Zusatz des Abbindebeschleunigers**
Kosten für den Zusatz des Abbindebeschleunigers
Abbindebeschleuniger mit Rückfeuchteschutz durch Hydrophobierung, plastifizierend und schwindreduzierend,
Belegereife 10 - 14 Tage,
angebotenes Fabrikat: '.........'
(vom Bieter einzutragen)
einschließlich Aufheizprotokoll entsprechend eingesetztem Abbindebeschleunigers,
inkl. aller notw. Hilfs- und Kleinteile,
für die fertige Leistung:
Menge: 305,000 m²

**04.11 Zulage für Estrichmehrdicke**
Zulage für Estrichmehrdicke,
hier als Zulage für Bereiche in denen auf Grund der Unebenheit der Bodenplatte Mehrstärken erforderlich sind,
Mehrstärke bis zu 10 mm,
werden größere Mehrstärken erforderlich wird gradlinig interpoliert,
Abrechnung als Zulage pro m² Estrichfläche mit Mehrstärke,
Anahme bis zu 100 m² in verschiedenen Teilflächen,
die notwendigen Mehrstärken sind durch schriftlich zu übergebenen Nivellement nachzuweisen,
inkl. aller notw. Hilfs- und Kleinteile,
für die fertige Leistung:
Menge: 50,000 m²

**04.12 Stunde, Lohnarbeit für Facharbeiter**
Stundenlohnarbeiten durch Arbeitskräfte auf Anforderung des AG ausführen,
Baufacharbeiter
10 % Materialkosten sind mit einzukalkulieren,
inkl. aller notw. Hilfs- und Kleinteile,
für die fertige Leistung:
Menge: 1,000 Std.

**04.13 Stunde, Lohnarbeit für Hilfsarbeiter**
Stundenlohnarbeiten durch Arbeitskräfte auf Anforderung des AG ausführen,
Bauhilfsarbeiter
10 % Materialkosten sind mit einzukalkulieren,
inkl. aller notw. Hilfs- und Kleinteile,
für die fertige Leistung:
Menge: 1,000 Std.

### Titel 05 Estricharbeiten auf Treppenpodesten

**05.1 Randdämmstreifen liefern und einbauen**
Randdämmstreifen liefern und einbauen,
Randdämmstreifen aus PE-Schaum
Dicke 8 mm
Höhe bis 13 cm,
liefern und an allen aufgehendenen Bauteilen fachgerecht verlegen und fixieren gegen Verrutschen,
in verschiedenen Teilmengen im Treppenhaus,
inkl. aller notw. Hilfs- und Kleinteile,
für die fertige Leistung:
Menge: 17,000 m

**05.2 Randschalung für Treppenaugen liefern und einbauen**
Randschalung für Treppenaugen liefern und einbauen
Randschalung als Zementgebundener Kantenwinkel für Zementestrich,
Höhe bis 12 cm Fußbreite entsprechend Herstellervorgaben,
Abstellwinkel auf dem Betonzwischen Podesten gem. Herstellervorschrift befestigen,
in zwei Teilmengen, Einzellänge bis ca. 1,20 m,
Abstellwinkel liefern und einbauen,
inkl. aller notw. Hilfs- und Kleintteile,
für die fertige Leistung:
Menge: 2,500 m

**05.3 Trittschalldämmschicht liefern und verlegen**
Trittschalldämmschicht liefern und verlegen,
Trittschalldämmschicht aus Polystyrolschaumstoff
3,0 cm (30/3) WLG 040, DES sg  (5KN)
dyn. Steifigkeit s´ < 20 MN/m³
angebotenes Produkt: '.........'
(vom Bieter einzutragen)
Trittschalldämmschichten liefern und nach gesonderter Abstimmung in verschiedenen Teilbereichen  fachgerecht verlegen auf deen Zwischenpodesten des neuen Treppenhauses,
inkl. aller notw. Hilfs- und Kleinteile,
für die fertige Leistung:
Menge: 11,000 m²

**05.4 Zementestrich CT-C50-F6 liefern einbauen**
Zementestrich auf Trennschicht CT-C50-F6-S60 nach DIN
EN 13813,
als schwimmender Zementestrich,
Druckfestigkeitsklasse C 50,
Biegezugfestigkeitsklasse F6
nach DIN EN 13813,
Estrichnenndicke 60 mm,
auf waagerechtem Untergrund,
zur Aufnahme von Bodenbelägen (Fliesen, textile Belage) Oberfläche glatt abreiben,
in verschiedenen Teilmengen im Treppenhaus auf den Zwischenpodesten,
einschichtig, faserbewehrt als schwimmender Estrich
angebotenes Faserprodukt: '.........'
(vom Bieter einzutragen)
verschiedenen Teilmengen (raumweise)
incl. aller notw. Hilfs- und Kleinteile,
für die fertige Leistung:
Menge: 11,000 m²

**05.5 Stunde, Lohnarbeit für Facharbeiter**
Stundenlohnarbeiten durch Arbeitskräfte auf Anforderung des AG ausführen,
Baufacharbeiter
10 % Materialkosten sind mit einzukalkulieren,
inkl. aller notw. Hilfs- und Kleinteile,
für die fertige Leistung:
Menge: 1,000 Std.

**05.6 Stunde, Lohnarbeit für Hilfsarbeiter**
Stundenlohnarbeiten durch Arbeitskräfte auf Anforderung des AG ausführen,
Bauhilfsarbeiter
10 % Materialkosten sind mit einzukalkulieren,
inkl. aller notw. Hilfs- und Kleinteile,
für die fertige Leistung:
Menge: 1,000 Std.
